# Weeze, Gemeinde
Kostenanschlag (GAEB 90, DA82)
DV-Nummer: 1171
Währung: EUR
Auftraggeber: Gemeinde Weeze, Der Bürgermeister, Cyriakusplatz 13, 47652 W

## Zusätzlicher Text
Als Vertragsgrundlage gelten:
- Die VOB Teil B und C
- Die zusätzlichen Vertragsbedingungen
- Die Vorbemerkungen sowie das nachfolgende Leistungsverzeichnis
- Die einschlägigen DIN Vorschriften
- Die bauaufsichtlichen Bestimmungen
- Die Unfallverhütungsvorschriften
- Die Hersteller- Verarbeitungsvorschriften

Zusätzliche Vertragsbedingungen:
- Gewährleistung nach VOB 4 Jahre
- Sicherheitsleistung durch Bürgschaft eines Kreditinstitutes oder eines
Versicherers, Laufzeit 4 Jahre über 5 % der Auftragssumme

Vorbemerkungen:
- Der Bauherr schließt eine Bauwesenversicherung ab, an der sich der
Auftragnehmer anteilig in einer Höhe von 0,20% beteiligt.
- Der Bauherr behält sich vor, Einzelleistungen aus dem Auftrag
herauszunehmen und in Eigenleistung auszuführen.
- Der Auftragnehmer hat für die Reinhaltung der Baustelle zu sorgen.
Verpackungsmaterial und Abfälle sind sofort zu entsorgen.

Vergabe:
- Falls dieses LV in Lose aufgeteilt sein sollte, so behält sich der
Bauherr vor, diese einzeln zu vergeben oder einzelne Lose nicht
auszuführen.

Rechnungen und Zahlungen:
- Die Rechnungen ist prüffähig mit dem entsprechenden Aufmaß der
Bauleitung zur Prüfung vorzulegen. A-Konto-Zahlungen sind mit
Positionsnennung und prüffähigem Aufmaß abzugeben. Pauschalsummen können
nicht freigegeben werden.
- Rechnungseingang ist der Tag, an dem eine prüffähige Rechnung mit
Aufmaß im Büro der Bauleitung vorliegt.
- Schlussrechnungen ist ein prüffähiges Gesamtaufmaß mit
Positionsnennung beizufügen. Belege und Stundenzettel sind
unaufgefordert beizulegen. Eventuell benötigte Zeichnungen als Grundlage
für das Aufmaß können bei der Bauleitung angefordert werden.
- Es wird grundsätzlich nach örtlichem Aufmaß abgerechnet. Für Arbeiten
deren Umfang später nicht nachzuvollziehen ist, sind rechtzeitig
zusammen mit der Bauleitung Aufmaße zu erstellen. Kommt der
Auftragnehmer dieser Anforderung nicht nach, so wird nach gültigen
Plänen abgerechnet.
- Notwendige, aber nicht im Leistungsverzeichnis aufgeführte Arbeiten
sind vor Ausführung unter Angabe der entstehenden Kosten (Einheitspreis
und Umfang) der Bauleitung anzuzeigen und erst nach schriftlicher
Beauftragung auszuführen.
- Zahlungsfristen, wenn im Auftragsschreiben nicht anders vereinbart,
entsprechend VOB.
- Sollten Skontofristen vereinbart werden, so gilt als Tag der Zahlung
der Tag, an dem die Überweisung seitens des Bauherrn an die Bank
beauftragt wurde.
- A-Konto-Zahlungen werden in Höhe von 90% der erbrachten Leistung
freigegeben.
- Der Bauherr ist berechtigt, Kosten die durch die nicht vertragsgemäße
Auftragsabwicklung entstanden sind bei der Schlussrechnung der jeweils
verantwortlichen Firmen in Abzug zu bringen.

1. Allgemeines
Der Unternehmer hat die Möglichkeit, sich vor Abgabe des Angebotes über
die örtliche Situation, sowie Art, Umfang und Schwierigkeitsgrad der
anzubietenen Leistungen durch Einsichtnahme in die bereit gestellten
Planungsunterlagen umfassend zu informieren. Der Unternehmer bescheinigt
durch die Abgabe des Angebotes, dass er ausreichend informiert ist und
somit keine Unklarheiten bezüglich der Baumaßnahme und Abwicklung der
Arbeiten bestehen.
Nachforderungen auf Grund mangelnder Information werden nicht anerkannt.
Nachfolgende Unterlagen sind vollinhaltlich Bestandteil der
Leistungsbeschreibung:
- Grundriss
- Sparrenplan
- Schnitt
- Ansichten

Markenbezeichnungen
Die in der Leistungsbeschreibung enthaltenen Marken- und
Firmenbezeichnungen gelten als Qualitätsbeispiele und sind somit
Bestandteil des Angebotes. Alternativvorschläge sind zulässig, jedoch
besonders auszuführen. Der Nachweis der Gleichwertigkeit obliegt dem
Bieter.

Sondervorschläge
Sondervorschläge oder Abweichungen von den vorgegebenen Lösungen sind
zugelassen, wenn die Aufgabenstellung ohne Maßänderung der wesentlichen
Bauteile gleichwertig wie beschrieben erfüllt wird und die angebenen
Qualitätsmerkmale erreicht werden. Der Bieter muss seine, von der
Ausschreibung abweichende Lösung detailliert beschreiben und so
anbieten, dass die geplante technische Ausführung und die Preise
eindeutig verwertbar sind.
Veränderte Ausführungsfristen können nicht zugelassen werden. Außerdem
sind technische Maß- und Konstruktionsblätter bzw. notwendig werdende
Berechnungen beizulegen.

Nebenangebote, Änderungsvorschläge, Ergänzungen, Hinweise,
Klarstellungen oder Erläuterungen zum Leistungsverzeichnis sind auf
einer besonderen Anlage zu machen und als solche deutlich zu
kennzeichnen (siehe VOB/A, § 21).

Ausführungsunterlagen
Nach Auftragserteilung werden dem AN vom AG die zur Ausführung
notwendigen Unterlagen in 2-facher Ausführung kostenlos zur Verfügung
gestellt. Weitere Ausfertigungen gehen zu Lasten des Auftragnehmers. Die
Unterlagen sind vor der Verwendung vom AN auf Übereinstimmung und
Richtigkeit zu prüfen.

Etwaige Unstimmigkeiten, Abweichungen zwischen Unterlagen des
Fachingenieurs und den Unterlagen des AG und ähnliches sind sofort der
Bauleitung anzuzeigen.

2. Baubeschreibung
Lage der Baustelle
Vittinghoff-Schell-Park 2, 47652 Weeze

Verkehrsbeschränkungen und Zufahrt
Die Erschließung der Baustelle erfolgt über die öffentliche
Verkehrsfläche, die vorh. Zufahrt vom Bürgerhaus und über die vorh.
Grünfläche vom Jugendheim. Erforderliche Schutzmaßnahmen sind in die
Einheitspreise einzukalkulieren.

Art der baulichen Anlage
Bei der Maßnahme handelt es sich um die Erweiterung des Jugendheimes
"Weezer Wellenbrecher"

Baubeschreibung Erweiterung Jugendheim:
Weitere Informationen wie Gebäudeform, Abmessungen etc. können den
beiliegenden Plänen entnommen werden.
Gründung: Streifenfundamente, mit frostfreier Gründung
Sohlplatte: Stahlbeton, wasserundurchlässig, nicht tragend
Außenwände: Kalksandsteinmauerwerk mit Verblendstein
Innenwände: Kalksandsteinmauerwerk
Decken: Betondecken
Dach: Dachstuhl aus Nadelholz
Fenster: Kunststoff

Anschlussmöglichkeiten an Ver- und Entsorgungsleitungen
Die Stromentnahme erfolgt auf dem Grundstück über einen bauseits
vorhandenen Stromzähler. Die Verbrauchskosten hierfür sind
einzukalkulieren.

Zubenutzende Flächen
Platz für die Baustelleneinrichtung ist auf dem Grundstück vorhanden und
wird dem AN von der Bauleitung zugewiesen.

3. Angaben zur Ausführung
Schutzgerüste und Absperrungen
Die Auflagen der Berufsgenossenschaften sind einzuhalten und in vollem
Umfang einzukalkulieren. Alle anfallenden Leistungen für Heranschaffen,
Vorhalten, Auf- und Abbauen von Schutzgerüsten, Schutzabsperrungen und
-Aufdeckungen usw. sowie das Vorhalten, Unterhalten und Ergänzen dieser
Schutzmaßnahmen sind vom AN zu erbringen. Die Kosten hierfür werden
nicht gesondert vergütet und sind in die Einheitpreise einzukalkulieren.

Arbeitsgerüste
Außerhalb des Gebäudes ist ein Schutzgerüst bauseits vorhanden.
Gerüste innerhalb des Gebäudes, deren Arbeitsbühnen höher als 2,00m über
Gelände oder Fußboden liegen sind mit einzukalkulieren.

## Dachdeckerarbeiten
Datum: 22.09.17

### Titel 01 Dachdeckerarbeiten

*Hinweis*
Bei den Dachflächen des geplanten Jugendheims handelt
es sich um Pultdächer mit einer Dachneigung von 10 °.

Ein Großteil dieser Flächen soll mit Ziegeln des
Fabrikats Creaton Futura eingedeckt werden. Es sind die
Herstellervorschriften bezüglich Deckvorschriften,
insbesonderer der Dachbelüftung unbedingt einzuhalten.

**01.1 Unterdachbahn Stamisol DW liefern und verlegen**
Unterdachbahn Stamisol DW / Breite 250 cm mit folgenden
Eigenschaften
Material: Polyacrylat-Beschichtung auf Polyestervlies
Diffusionsoffen: sD-Wert < 0.09 m
Dauerhaft UV-Beständig - 10 Jahre Garantie
Reisskraft: 520/470 N/5 cm
Gewicht: 365 g/m2
Durchtrittsicher - gemäß EN 4426
notdachtauglich (Bitte Merkblatt beachten)
Geeignet für Konstruktionen mit nicht überlüfteter
Dämmung
Freibewitterung: 24 Monate
liefern und auf der Schalung verlegen.
Die Stöße und Überlappungen sind mit Stamcoll N55 oder
Stamcoll AS zu verkleben.
In fertiger Arbeit.
Menge: 150,000 m²; EP: 0,00; GB: 0,00

**01.2 Vorhande Dachfläche mit Konterlattung einlatten, 10 Grad**
Vorhandes Satteldach, Dachneigung 10 Grad, mit
scharfkantigen Latten (Konterlattung) 50/30 mm stark,
Güteklasse I/II nach DIN 68365 einlatten einschließlich
Material. Die Latten sind mit einem zugelassenem
Holzschutzmittel nach DIN 68800 gegen Pilz und
Insektenbefall imprägniert zu liefern.
Menge: 150,000 m²; EP: 1,90; GB: 285,00

**01.3 Nageldichtstreifen liefern und montieren**
Abdichten/Unterlegen der Konterlatten mit Stamisol-
Nageldichtungsbänder (selbstklebend) Farbe: rot aus
geschlossenzelligem PVC-Schaum, UV-Beständig, dauerhaft
wasserdicht und mit hoher Rückstellkraft.
In fertiger Arbeit liefern und einbauen.
Menge: 150,000 m²; EP: 0,00; GB: 0,00

**01.4 Vorhandene Dachfläche mit Traglattung einlatten, 10 Grad**
Vorhandenes Satteldach Dachneigung 10°, mit
scharfkantigen Latten (Traglattung) 50/30 mm stark,
Güteklasse I/II nach DIN 68365 einlatten einschließlich
Material. Die Latten sind mit einem zugelassenem
Holzschutzmittel nach DIN 68800 gegen Pilz und
Insektenbefall imprägniert zu liefern. Der
Lattenabstand ist gemäß den Empfehlungen des
Herstellers der Dachziegeln einzuhalten bzw. den
Detailzeichnungen des Architekten zu entnehmen.
Menge: 150,000 m²; EP: 3,90; GB: 585,00

**01.5 Dacheindeckung Creaton Futura, grau engobiert liefern und verlegen**
Dachfläche mit Creaton Futura grau engobiert, auf
vorhandene Lattung decken. Sämtliche Anschlüsse sind
handwerklich zu erstellen.
Liefern und verlegen
Menge: 150,000 m²; EP: 0,00; GB: 0,00

**01.6 Verklammerung liefern und einbauen**
Zulage für die Verklammerung der Dacheindeckung nach
Berechnung der Windlasten.
In fertiger Arbeit liefern und montieren.
Menge: 80,000 m²; EP: 1,00; GB: 80,00

**01.7 Pultdach-Firstziegeln liefern und verlegen**
Pultdach-Firstziegel passend zu Dachziegeln der
Position 01.5, als Firstabschluss, liefern und
verlegen.
In fertiger Arbeit.
Menge: 18,500 lfdm; EP: 0,00; GB: 0,00

**01.8 Ortgang- Pultdachziegel liefern und einbauen**
Ortgang- Pultziegel passend zur Dacheindeckung der
Position 01.5 liefern und fachgerecht einbauen.
Menge: 2,000 Stk; EP: 0,00; GB: 0,00

**01.9 Ortgangziegel liefern und verlegen**
Ortgangziegel, passend zu Dacheindeckung der Position
01.5 liefern und verlegen.
Menge: 18,500 lfdm; EP: 0,00; GB: 0,00

**01.10 Zulage zu Vorposition Ortgangbrett**
Zulage zu Vorposition für die Lieferung und Montage
eines Ortgangbretts 24 mm Tanne/Fichte zur Überbrückung
der Fuge zwischen Ortganguntersichtschalung und
Ortgangziegel. Einschließlich Holzschutz und
Oberflächenbehandlung, Farbe weiß, liefern und
fachgerecht montieren.
Menge: 18,500 lfdm; EP: 0,00; GB: 0,00

**01.11 vorh. Ortgangziegel neu verlegen**
*** Bedarfsposition ohne GB
vorh. Ortgangziegel am neu zu errichtenden Ortgang
fachgerecht einbauen.
Menge: 18,500 lfdm; EP: 0,00; GB: 0,00

**01.12 vorh. Tondachziegel neu verlegen**
*** Bedarfsposition ohne GB
Vorh. Tondachziegel im Bereich der bauseits
zurückgebauten Dachüberstände neu verlegen.
In fertiger Arbeit.
Menge: 9,000 m²; EP: 0,00; GB: 0,00

### Titel 02 Verkleidungen aus Zinkblech

*Hinweis*
Vorbemerkungen Klempnerarbeiten
Grundsätzlich werden vorbewitterte Zinkbleche in den
Stärken 0,7 - 0,8 mm verarbeitet. Die Verarbeitungshinweise des Herstellers müssen beachtet werden.
Fachliche Bedenken gegen ausgeschriebene Ausführungen
sind bei Abgabe des Angebotes mitzuteilen.
Dehnungsausgleiche sind nach Angaben des Herstellers
herzustellen und werden nicht gesondert vergütet.
Zwischen imprägnierten Holzbauteilen und dem zu
montierendem Zinkblech ist grundsätzlich eine
Trennschicht aus Glasvlies- Bitumendachbahn gemäß DIN
52143 leichtbesandet oder talkumiert einzubauen. Die
Verlegung erfolgt mit 10 cm Stoßüberdeckung. Diese
Leistung ist grundsätzlich einzukalkulieren. Sämtliche
Befestigungsmaterialien sind aus nichtrostendem bzw.
verzinktem Metall zu erstellen.

**02.1 Insektenschutzgitter aus Kunststoff**
Insektenschutzgitter aus Kunststoff liefern und
fachgerecht im Bereich der Hinterlüftung von
Zinkblechflächen einbauen. Alles in fertiger Arbeit
Menge: 14,500 lfdm; EP: 0,00; GB: 0,00

**02.2 Verkleidung Flachdachränder Zinkblech**
Verkleidungen von Flachdachrändern mit
Zinkblechscharen, Höhe ca. 37,5 cm, auf bauseitiger
Schalung aus OSB- Platten, inkl. aller An- und
Abschlüsse und erforderlicher Trennlage liefern und
nach Angabe der Bauleitung montieren.
Menge: 4,000 lfdm; EP: 0,00; GB: 0,00

**02.3 Verkleidung von Fensterstürzen und Rolladenkästen mit Zinkblechscharen**
Verkleidung von Fensterstürzen und Rolladenkästen außen
mit Zinkblechscharen, Scharen-Breite 25 cm, Höhe ca.
37,5 cm, einschließlich erforderlicher Trennlage auf
OSB- Platten und Unterkonstruktion der Folgeposition
liefern und fachgerecht herstellen.
Menge: 13,000 lfdm; EP: 0,00; GB: 0,00

**02.4 Unterbau zu Verkleidungen der Vorposition aus OSB- Platten l= 2,01m**
Unterbau zu Verkleidungen der Vorposition aus 18 mm
OSB- Platten und 60/60 mm Kanthölzern herstellen.

Verkleidung für Fenster mit Rolladenkästen bestehend
aus 2 Kanthölzern L = 2,51 m, Befestigung oben an
Fenstersturz der Hintermauerung, seitliche Befestigung
der OSB- Platte an bauseitig vorbereiteter
Rolladenführungsschiene, unten an 1 Kantholz
L = 2,51 m.

Die Kanthölzer sind mittels Dübeln und Schrauben an
bauseitigen Stahlbetonstürzen zu befestigen.

OSB- Platte 0,375 x 2,01 m.

Alles in fertiger Arbeit liefern und herstellen.
Menge: 3,000 Stk; EP: 0,00; GB: 0,00

**02.5 Unterbau zu Verkleidungen der Vorposition aus OSB- Platten l= 3,01m**
Unterbau wie in der Vorposition beschrieben, jedoch mit
einer Länge von 3,01 m, OSB- Platte 0,375 x 3,01 m.
Menge: 2,000 Stk; EP: 0,00; GB: 0,00

### Titel 03 Klempnerarbeiten

*Hinweis*
Vorbemerkungen Klempnerarbeiten
Grundsätzlich werden vorbewitterte Zinkbleche in den
Stärken 0,7 - 0,8 mm verarbeitet. Die Verarbeitungshinweise des Herstellers müssen beachtet werden.
Fachliche Bedenken gegen ausgeschriebene Ausführungen
sind bei Abgabe des Angebotes mitzuteilen.
Dehnungsausgleiche sind nach Angaben des Herstellers
herzustellen und werden nicht gesondert vergütet.
Zwischen imprägnierten Holzbauteilen und dem zu
montierendem Zinkblech ist grundsätzlich eine
Trennschicht aus Glasvlies- Bitumendachbahn gemäß DIN
52143 leichtbesandet oder talkumiert einzubauen. Die
Verlegung erfolgt mit 10 cm Stoßüberdeckung. Diese
Leistung ist grundsätzlich einzukalkulieren. Sämtliche
Befestigungsmaterialien sind aus nichtrostendem bzw.
verzinktem Metall zu erstellen.

**03.1 Zinkblech 0,7 mm für sonstige Arbeiten.**
Zinkblech 0,7 mm für sonstige, nicht im LV beschriebene
Arbeiten, liefern und montieren, in fertiger Arbeit.
Menge: 2,500 m²; EP: 0,00; GB: 0,00

**03.2 Traufblech aus Zink, Zuschnitt ca. 25 cm, 2 x gekantet.**
Traufblech aus Zink, Zuschnitt ca. 25 cm, 2 x
abgekantet liefern und in Verbindung mit den Dachrinnen
montieren.
Menge: 18,500 lfdm; EP: 0,00; GB: 0,00

**03.3 Zinkdachrinne 6- teilig liefern und montieren**
Halbrunde Dachrinne aus Zink nach DIN 18461 6 -teilig
einschl. der Rinnenhalter und Rinnenendstücke liefern
und montieren.
In fertiger Arbeit.
Menge: 18,500 lfdm; EP: 0,00; GB: 0,00

**03.4 Zulage für Rohrstutzen DN 100**
Zulage zur Dachrinne aus Zink für Lieferung und Einbau
von Einhangstutzen DN 100
In fertiger Arbeit
Menge: 2,000 Stk; EP: 0,00; GB: 0,00

**03.5 Zulage Rinnenendstücke**
Zulage zur Zinkrinne für Lieferung und Einbau von
Rinnenendstücken zu vorgenannter Zinkrinne.
In fertiger Arbeit liefern und einbauen.
Menge: 2,000 Stk; EP: 0,00; GB: 0,00

**03.6 Regenfallrohr aus Zink DN 100**
Regenfallrohr aus Zink nach DIN 8461 rund, DN 100
einschl. der Zink- Rohrschellen und aller
Befestigungsmaterialien liefern und montieren. Die
einzelnen Rohrlängen sind mind. 50 mm ineinander zu
stecken. Der max. Abstand der Rohrschellen soll 2 m
nicht überschreiten. Über Rohrschellen sind Rohrwülste
oder Nasen als Auflager zu löten.
In fertiger Arbeit.
Menge: 4,000 lfdm; EP: 0,00; GB: 0,00

**03.7 Verzinktes Standrohr l= 2,00m liefern und montieren**
Verzinktes Standrohr mit Revisionsöffnung und
Standrohrkappe l= 2,00m liefern und an vorhandene PVC
Grundleitungen anschließen. In fertiger Arbeit
Menge: 1,000 Stk; EP: 0,00; GB: 0,00

**03.8 Zulage zur Zinkrinne Wasserfangkasten**
Zulage zur Zinkrinne für Lieferung und Einbau eines
Wasserfangkastens.
In fertiger Arbeit liefern und einbauen
Menge: 1,000 Stk; EP: 0,00; GB: 0,00

### Titel 04 Flachdachabdichtung

**04.1 Flachdachfläche reinigen und mit Bitumen - Voranstrich streichen**
Flachdachfläche reinigen und mit Bitumen - Voranstrich
streichen (ca. 300gr/m²). In fertiger Arbeit.
Menge: 13,000 m²; EP: 1,90; GB: 24,70

**04.2 Dampfsperre liefern und einbauen**
Dampfsperre verschweißt Bauder VA 4 Bitumen-
Dampfsperrschweißbahn, nach DIN EN 13 970,
oberseitig feinbestreut, mit hohem
Diffusionswiderstand, Alkaliresistenz,
- Dicke: ca. 4 mm
- Trägereinlage: Glasvlies
liefern, gem. Herstellervorgaben auf den Untergrund
fachgerecht verschweißen. Längsnaht und
Kopfstoßbereich, min. 8 cm fachgerecht verschweißen. Im
Bereich von An- und Abschlüssen sowie
Dachdurchdringungen ist die Bahn luftdicht
anzuschließen. Stöße versetzt anordnen.
In fertiger Arbeit liefern und einbauen.
Menge: 13,000 m²; EP: 9,10; GB: 118,30

**04.3 Gefällewärmedämmung PS WLG 035 h. i.M. 20 cm**
Gefällewärmedämmung PS 30 k-Wert 035 Höhe i.M. 20 cm
liefern und nach Herstellerangaben fachgerecht
einbauen.
Menge: 13,000 m²; EP: 12,00; GB: 156,00

**04.4 Randkeile 5/5 cm aus Styropor liefern und am Attikafuß einbauen**
Randkeile 5/5 cm aus Styropor liefern und am Attikafuß
einbauen.
Menge: 15,000 lfdm; EP: 3,00; GB: 45,00

**04.5 1. Abdichtungslage Flachdach mit Bauder KSA TEC ELWS DUO**
Flachdachfläche mit einer Lage Elastomerbitumen-
Kaltselbstklebebahn mit verschweißbarer Längsnaht und
unterseitig segmentierter abziehbarer Silikonfolie, wie
folgt beschrieben abdichten.
Fabrikat: Bauder
Typ: KSA TEC ELWS DUO
Stärke: 6,0 mm
Trägereinlage: Gittergelege
Oberseite: oberseitig foliert,
Überdeckung: 8 - 10 cm
Die Dachbahn ist nach Herstellervorgaben auf den vorh.
Untergrund fachgerecht zu verlegen und fachgerecht
verkleben. Längsnaht- und Kopfstoßbereich min. 10 - 12
cm mit Andrückrolle fachgerecht verlegen. Stöße
versetzt anordnen.
Hinweis:
Die Oberlage ist Zug um Zug vollflächig aufzubringen.
Ein 45°-Eckschnitt ist an der unteren Lage im Bereich
des T-Stoßes auszuführen
In fertiger Arbeit liefern und herstellen.
Menge: 13,000 m²; EP: 10,90; GB: 141,70

**04.6 Zulage Randabdichtung**
Elastomerbitumen-Schweißbahn als Anschlussbahn, Güte
wie in Vorposition beschrieben, Streifenware, b = 50cm,
liefern, in den Attikabereichen fachgerecht fixieren
und auf die Klappdämmbahn vollflächig aufschweißen als
Zulage zur Vorposition.
In fertiger Arbeit liefern und herstellen.
Menge: 15,000 lfdm; EP: 7,40; GB: 111,00

**04.7 Flachdachfläche mit Bauder K5E abdichten**
Flachdachfläche mit einer Lage Elastomer-
Bitumenschweißbahn wie folgt beschrieben abdichten.
Fabrikat: Bauder
Typ: K5E
Stärke: 5 mm
Trägereinlage: Polyestervlies 250 gr./m²
Bestreuung: oberseitig naturschiefer
Überdeckung: 8 - 10 cm
Die Dachbahn ist nach Herstellervorgaben auf dem
Untergrund fachgerecht zu verschweißen. Längsnaht und
Kopfstoßbereich, min. 8 cm fachgerecht verschweißen.
Stöße versetzt anordnen
In fertiger Arbeit liefern und herstellen.
Menge: 13,000 m²; EP: 12,50; GB: 162,50

**04.8 Zulage Randabdichtung**
Elastomerbitumen-Schweißbahn als Anschlussbahn, Güte
wie in Vorposition beschrieben, Streifenware, b = 50cm,
liefern, in den Attikabereichen fachgerecht fixieren
und auf die Klappdämmbahn vollflächig aufschweißen als
Zulage zur Vorposition.
In fertiger Arbeit liefern und herstellen.
Menge: 15,000 lfdm; EP: 7,40; GB: 111,00

**04.9 Anpressprofil liefern und montieren**
Anpressprofil liefern und zum Anschluss der Flachdachabdichtung an aufgehendes Wärmedämmverbundsystem
fachgerecht montieren. Alles in fertiger Arbeit.
Menge: 15,000 lfdm; EP: 9,50; GB: 142,50

**04.10 Kiesschüttung Flachdach 5 cm dick liefern und einbauen.**
Kiesschüttung aus gewaschenem Rundkies 16/32 mm
Schütthöhe 5 cm liefern und einbauen.
Menge: 13,000 m²; EP: 0,00; GB: 0,00

**04.11 Flachdachgulli liefern und einbauen**
Flachdachgulli mit seitlichem Auslauf liefern, fachgerecht einbauen, durch die Attika führen und am Fallrohr
anschließen.
In fertiger Arbeit liefern und einbauen.
Menge: 1,000 Stk; EP: 85,00; GB: 85,00

**04.12 Wasserfangkasten liefern und einbauen**
Wasserfangkasten DN 100, quadratisch, aus Zink liefern
und fachgerecht einbauen. In fertiger Arbeit
Menge: 1,000 Stk; EP: 56,00; GB: 56,00

**04.13 Regenfallrohr aus Zink DN 100**
Regenfallrohr aus Zink nach DIN 8461 rund, DN 100
einschl. der Zink- Rohrschellen und aller
Befestigungsmaterialien liefern und montieren. Die
einzelnen Rohrlängen sind mind. 50 mm ineinander zu
stecken. Der max. Abstand der Rohrschellen soll 2 m
nicht überschreiten. Über Rohrschellen sind Rohrwülste
oder Nasen als Auflager zu löten.
In fertiger Arbeit.
Menge: 2,000 lfdm; EP: 0,00; GB: 0,00

**04.14 Verzinktes Standrohr l= 2,00m liefern und montieren**
Verzinktes Standrohr mit Revisionsöffnung und
Standrohrkappe l= 2,00m liefern und an vorhandene PVC
Grundleitungen anschließen. In fertiger Arbeit
Menge: 1,000 Stk; EP: 0,00; GB: 0,00

**04.15 OSB-Platten d=24 mm liefern und montieren**
OSB-Platten d=24 mm liefern und außen an der
Stahlbetondecke des Flachdachteils befestigen. Alles
erforderliche Befestigungsmaterial ist
einzukalkulieren. Höhe der senkrechten Platten ca.
0,65m, Breite der waagerechten Platte ca. 20cm.
In fertiger Arbeit liefern und montieren.
Menge: 3,000 m²; EP: 15,70; GB: 47,10

**04.16 Kantholz b/h 15/6 cm liefern und montieren**
Kantholz b/h 15/6 cm auf Salzbasis imprägniert, liefern
und im Übergang waagerechter/senkrechter OSB-Platte aus
der Vorposition zur Stabilisierung der waagerechten
Platte montieren.
In fertiger Arbeit.
Menge: 4,000 lfdm; EP: 6,20; GB: 24,80

**04.17 Randabdeckung Zink liefern und montieren**
Dachrand Abdeckung aus Zinkblech liefern und auf UK aus
der Vorpositionen herstellen: Abwicklung ca. 35 cm mit
zwei Abkantungen und zwei Aufkantungen als Tropfnasen.
In fertiger Arbeit.
Menge: 4,000 lfdm; EP: 16,00; GB: 64,00

### Titel 05 Stundenlohnarbeiten

*Hinweis*
Stundenlohnarbeiten durch Arbeitskräfte sind nur auf
Anordnung der Bauleitung auszuführen.

Angeboten wird für die jeweilige Arbeitskraft ein
Verrechnungssatz, der sämtliche Aufwendungen enthält.
Insbesondere den tatsächlichen Lohn mit den Zuschlägen
für Gemeinkosten, Sozialkosten, vermögenswirksame
Leistungen usw., sowie Lohn- bzw. Gehaltsnebenkosten.
Zuschläge für Nacht- Sonntags- und Feiertagsarbeit sind
jedoch nicht einzurechnen. Der Verrechnungssatz ist
unter Beachtung der preisrechtlichen Vorschriften zu
ermitten. Er gilt unabhängig von der Zahl der
abgerechneten Stunden.

Die Stundenlohnzettel sind mind. einmal wöchentlich der
Bauleitung zur Unterschrift vorzulegen.

Stundenlohnarbeiten für nicht im Leistungsverzeichnis
enthaltene Arbeiten einschließlich aller Nebenkosten
sind nur auf Anweisung der Bauleitung, zum Nachweis
auszuführen.

**05.1 Facharbeiter**
Stundenlohn für einen Facharbeiter
Menge: 5,000 h; EP: 0,00; GB: 0,00

**05.2 Auszubildender**
Stundenlohn für Auszubildenden im 1. bis 3. Lehrjahr
Menge: 5,000 h; EP: 0,00; GB: 0,00

**05.3 Hilfsarbeiter**
Stundenlohn für einen Hilfsarbeiter
Menge: 5,000 h; EP: 0,00; GB: 0,00

USt %: 19,00
